# AECL-TC. Tramo de 5.5 m tubo detector de cobre - Accesorios Aguilera

- Propiedad del archivo: CONSTRUNARIO
- Formato: FIEBDC-3/2012
- Programa: Construnario Versión 3.51
- Fecha de los precios: 14/11/2023
- Divisa: EUR
- Código: aguilera-ele

**UAGUAECL-TC** u AECL-TC. Tramo de 5.5 m tubo detector de cobre - Accesorios Aguilera
Tubo de cobre AECL-TC de Aguilera Electrónica con diámetro externo de 5 mm, diámetro interno de 4 mm y longitud de 5,5 m

| Código | Ud | Descripción | Rendimiento | Precio | Importe |
|---|---|---|---|---|---|
| AECL-TC | u | AECL-TC. Tramo de 5.5 m tubo detector de cobre (material) | 1.000 | 23.66 | 23.66 |
| MOC105 | h | Cuadrilla Oficial Primera + Ayudante (mano de obra) | 0.500 | 37.54 | 18.77 |
|  |  | Costes directos |  |  | 42.43 |

## Recursos

**AECL-TC** u AECL-TC. Tramo de 5.5 m tubo detector de cobre
Tramo de 5.5 m tubo detector de cobre de Aguilera Electrónica.
