# AE/CO-Z1M. Central de detección de monóxido de carbono de 1 zona - Sistemas de monóxido de carbono Aguilera

- Propiedad del archivo: CONSTRUNARIO
- Formato: FIEBDC-3/2012
- Programa: Construnario Versión 3.51
- Fecha de los precios: 14/11/2023
- Divisa: EUR
- Código: aguilera-ele

**UAGUAE_CO-Z1M** u AE/CO-Z1M. Central de detección de monóxido de carbono de 1 zona - Sistemas de monóxido de carbono Aguilera
Equipos desarrollados y fabricados por AGUILERA ELECTRÓNICA según norma UNE 23300-84 y homologados por el Ministerio de Industria y Energía. Diseñadas para analizar la concentración de Monóxido de Carbono en garajes y recintos similares, poner en marcha los extractores de ventilación cuando se alcanzan valores programados, activar las sirenas de evacuación si se llega a niveles de riesgo para las personas y retornar los equipos a la posición de reposo cuando la concentración de Monóxido desciende a valores permisibles. Provistas con: Microprocesador de gestión. Salida de tensión auxiliar: 12Vcc/500mA. Un selector rotativo de máxima concentración permitida por zona, con 10 posiciones que permite seleccionar entre 25 y 250 p.p.m. Un display numérico por zona que señala permanentemente el máximo nivel de monóxido que se está detectando. 3 Niveles de detección y tres salidas de relé por zona. Cabina metálica de fijación mural. Observación: cuando la instalación dispone de dos grupos de extractores por sector, las centrales se programan para que en el primer nivel entre uno y sólo si es necesario, entre el segundo. Si con los dos grupos funcionando, aun se alcanza niveles de riesgo (3ºnivel) la central activa los sistemas de evacuación. Con tres niveles de detección y tres salidas para maniobras por relés. Capacidad para controlar 10 detectores. Medidas de la cabina: 245x330x120 mm. Consumo en reposo: 130 mA.

| Código | Ud | Descripción | Rendimiento | Precio | Importe |
|---|---|---|---|---|---|
| AECO-Z1M | u | AE/CO-Z1M. Central de detección de monóxido de carbono de 1 zona (material) | 1.000 | 543 | 543.00 |
| PMAT4 | u | Pequeño material eléctrico (material) | 10.000 | 1.4 | 14.00 |
| MOC105 | h | Cuadrilla Oficial Primera + Ayudante (mano de obra) | 2.000 | 37.54 | 75.08 |
|  |  | Costes directos |  |  | 632.08 |

## Recursos

**AECO-Z1M** u AE/CO-Z1M. Central de detección de monóxido de carbono de 1 zona
Central de detección de monóxido de carbono de 1 zona de Aguilera Electrónica.
