# AE/COD. Detector de monóxido de carbono analógico direccionable - Sistemas de monóxido de carbono Aguilera

- Propiedad del archivo: CONSTRUNARIO
- Formato: FIEBDC-3/2012
- Programa: Construnario Versión 3.51
- Fecha de los precios: 14/11/2023
- Divisa: EUR
- Código: aguilera-ele

**UAGUAE_COD** u AE/COD. Detector de monóxido de carbono analógico direccionable - Sistemas de monóxido de carbono Aguilera
Detector de monóxido de carbono analógico direccionable. Diseñado y fabricado por Aguilera Electrónica según normas UNE 23300-84 y homologados por el Ministerio de Industria y Energía. Unidad microprocesada analógica direccionable indicada para detectar la presencia de monóxido de carbono. Incorpora una sonda electroquímica. Dimensiones 105 mm Ø x 55mm.

| Código | Ud | Descripción | Rendimiento | Precio | Importe |
|---|---|---|---|---|---|
| AECOD | u | AE/COD. Detector de monóxido de carbono analógico direccionable (material) | 1.000 | 80 | 80.00 |
| PMAT4 | u | Pequeño material eléctrico (material) | 10.000 | 1.4 | 14.00 |
| MOC003b | h | Oficial 1ª electricista (mano de obra) | 0.350 | 19.25 | 6.74 |
|  |  | Costes directos |  |  | 100.74 |

## Recursos

**AECOD** u AE/COD. Detector de monóxido de carbono analógico direccionable
Detector de monóxido de carbono analógico direccionable de Aguilera Electrónica.
