# AE/DOM-CO. Detector de monóxido - Protección contra gas Aguilera

- Propiedad del archivo: CONSTRUNARIO
- Formato: FIEBDC-3/2012
- Programa: Construnario Versión 3.51
- Fecha de los precios: 14/11/2023
- Divisa: EUR
- Código: aguilera-ele

**UAGUAE_DOM-CO** u AE/DOM-CO. Detector de monóxido - Protección contra gas Aguilera
Equipo microprocesado de Aguilera Electrónica, destinado a la detección de monóxido de carbono (CO) en ambientes residenciales. Fáciles de instalar y mantener, están alimentados con 3 pilas tipo AA incluidas. Dispone de indicación luminosa de alarma, indicación sonora > 85dB a 3 metros, botón manual de test funcionamiento, señal de avería en caso de baja batería o avería del sensor. Tamaño: 125mm Ø x 35 mm de altura. Cumplen con la norma EN 50194.

| Código | Ud | Descripción | Rendimiento | Precio | Importe |
|---|---|---|---|---|---|
| AEDOM-CO | u | AE/DOM-CO. Detector de monóxido (material) | 1.000 | 80 | 80.00 |
| PMAT4 | u | Pequeño material eléctrico (material) | 10.000 | 1.4 | 14.00 |
| MOC003 | h | Oficial primera (mano de obra) | 0.350 | 19.86 | 6.95 |
|  |  | Costes directos |  |  | 100.95 |

## Recursos

**AEDOM-CO** u AE/DOM-CO. Detector de monóxido
Detector de monóxido de Aguilera Electrónica.
