# AE/DOM-OP230. Detector óptico de humos 230 Vac con relé - Detectores de incendio Aguilera

- Propiedad del archivo: CONSTRUNARIO
- Formato: FIEBDC-3/2012
- Programa: Construnario Versión 3.51
- Fecha de los precios: 14/11/2023
- Divisa: EUR
- Código: aguilera-ele

**UAGUAE_DOM-OP230** u AE/DOM-OP230. Detector óptico de humos 230 Vac con relé - Detectores de incendio Aguilera
Detector óptico de humos 230 Vac con relé de Aguilera Electrónica, dispone de salida de relé normalmente abierta. Sensor óptico de humo particularmente efectivo en los fuegos lentos con y sin llama. Indicación sonora de alarma> 85dB a 3 metros. Indicación luminosa de alarma. Botón manual de test de funcionamiento. Señal de avería en caso de suciedad o avería del sensor. Tamaño: 102 mm diámetro,40 mm altura. Cumplen los requerimientos de la norma EN14604 y fabricados según procedimientos ISO9001:2000. Adaptable al zócalo de superficie AE/C5-ZA .

| Código | Ud | Descripción | Rendimiento | Precio | Importe |
|---|---|---|---|---|---|
| AEDOM-OP230 | u | AE/DOM-OP230. Detector óptico de humos 230 Vac con relé (material) | 1.000 | 31 | 31.00 |
| PMAT4 | u | Pequeño material eléctrico (material) | 10.000 | 1.4 | 14.00 |
| MOC003 | h | Oficial primera (mano de obra) | 0.350 | 19.86 | 6.95 |
|  |  | Costes directos |  |  | 51.95 |

## Recursos

**AEDOM-OP230** u AE/DOM-OP230. Detector óptico de humos 230 Vac con relé
Detector óptico de humos 230 Vac con relé? de Aguilera Electrónica.
