# AE/DOM-OP230B. Detector óptico de humos 230 Vac con relé-batería - Detectores de incendio Aguilera

- Propiedad del archivo: CONSTRUNARIO
- Formato: FIEBDC-3/2012
- Programa: Construnario Versión 3.51
- Fecha de los precios: 14/11/2023
- Divisa: EUR
- Código: aguilera-ele

**UAGUAE_DOM-OP230B** u AE/DOM-OP230B. Detector óptico de humos 230 Vac con relé-batería - Detectores de incendio Aguilera
Detector alimentado a 230 Vca de Aguilera Electrónica, dispone de batería alcalina de 9 Vcc incluida y salida de relé normalmente abierta. Sensor óptico de humo particularmente efectivo en los fuegos lentos con y sin llama. Indicación sonora de alarma > 85dB a 3 metros. Indicación luminosa de alarma. Botón manual de test de funcionamiento. Señal de avería en caso de suciedad o avería del sensor. Tamaño: 102 mm diámetro,40 mm altura. Cumplen los requerimientos de la norma EN14604 y fabricados según procedimientos ISO9001:2000. Adaptable al zócalo de superficie AE/C5-ZA .

| Código | Ud | Descripción | Rendimiento | Precio | Importe |
|---|---|---|---|---|---|
| AEDOM-OP230B | u | AE/DOM-OP230B. Detector óptico de humos 230 Vac con relé-batería (material) | 1.000 | 35 | 35.00 |
| PMAT4 | u | Pequeño material eléctrico (material) | 10.000 | 1.4 | 14.00 |
| MOC003 | h | Oficial primera (mano de obra) | 0.350 | 19.86 | 6.95 |
|  |  | Costes directos |  |  | 55.95 |

## Recursos

**AEDOM-OP230B** u AE/DOM-OP230B. Detector óptico de humos 230 Vac con relé-batería
Detector óptico de humos 230 Vac con relé?-batería de Aguilera Electrónica.
