# AE/DOM-SD2. Detector óptico de humos, pila batería 10 años - Detectores de incendio Aguilera

- Propiedad del archivo: CONSTRUNARIO
- Formato: FIEBDC-3/2012
- Programa: Construnario Versión 3.51
- Fecha de los precios: 14/11/2023
- Divisa: EUR
- Código: aguilera-ele

**UAGUAE_DOM-SD2** u AE/DOM-SD2. Detector óptico de humos, pila batería 10 años - Detectores de incendio Aguilera
Detector óptico autónomo de humos de Aguilera Electrónica. Dispone de Indicación sonora de alarma>85dB a 3 m, indicación luminosa de alarma, botón manual de test de funcionamiento, fácil de instalar y mantener, tamaño 120 mm diámetro, 50 mm altura. Certificados EN 14604. Batería litio no reemplazable 10 años.

| Código | Ud | Descripción | Rendimiento | Precio | Importe |
|---|---|---|---|---|---|
| AEDOM-SD2 | u | AE/DOM-SD2. Detector óptico de humos, pila litio 10 años (material) | 1.000 | 57 | 57.00 |
| PMAT4 | u | Pequeño material eléctrico (material) | 10.000 | 1.4 | 14.00 |
| MOC003 | h | Oficial primera (mano de obra) | 0.350 | 19.86 | 6.95 |
|  |  | Costes directos |  |  | 77.95 |

## Recursos

**AEDOM-SD2** u AE/DOM-SD2. Detector óptico de humos, pila litio 10 años
Detector óptico de humos, pila litio 10 años de Aguilera Electrónica.
