# AE/DT-TMP2DC. Detector Industrial de temperatura IP65 - Detector IP65 Aguilera

- Propiedad del archivo: CONSTRUNARIO
- Formato: FIEBDC-3/2012
- Programa: Construnario Versión 3.51
- Fecha de los precios: 14/11/2023
- Divisa: EUR
- Código: aguilera-ele

**UAGUAE_DT-TMP2DC** u AE/DT-TMP2DC. Detector Industrial de temperatura IP65 - Detector IP65 Aguilera
Detector de temperatura electrónico válido para ambientes industriales de Aguilera Electrónica. Conexión a dos hilos. C rango temperatura 84-100ºC. Modelos certificados EN54-5.

| Código | Ud | Descripción | Rendimiento | Precio | Importe |
|---|---|---|---|---|---|
| AEDT-TMP2DC | u | AE/DT-TMP2DC. Detector Industrial de temperatura IP65 (material) | 1.000 | 347.67 | 347.67 |
| PMAT4 | u | Pequeño material eléctrico (material) | 10.000 | 1.4 | 14.00 |
| MOC003b | h | Oficial 1ª electricista (mano de obra) | 0.700 | 19.25 | 13.48 |
|  |  | Costes directos |  |  | 375.15 |

## Recursos

**AEDT-TMP2DC** u AE/DT-TMP2DC. Detector Industrial de temperatura IP65
Detector Industrial de temperatura IP65 de Aguilera Electrónica.
