# AE/DTX-TMP2DC. Detector Industrial de temperatura ATEX - Detector ATEX Aguilera

- Propiedad del archivo: CONSTRUNARIO
- Formato: FIEBDC-3/2012
- Programa: Construnario Versión 3.51
- Fecha de los precios: 14/11/2023
- Divisa: EUR
- Código: aguilera-ele

**UAGUAE_DTX-TMP2DC** u AE/DTX-TMP2DC. Detector Industrial de temperatura ATEX - Detector ATEX Aguilera
Detector de temperatura electrónico válido para ambientes industriales de Aguilera Electrónica. Conexión a dos hilos. C rango temperatura 84-100ºC. Modelos certificados EN54-5. Modelos ATEX II 2 GEEx-d II CT6.

| Código | Ud | Descripción | Rendimiento | Precio | Importe |
|---|---|---|---|---|---|
| AEDTX-TMP2DC | u | AE/DTX-TMP2DC. Detector Industrial de temperatura ATEX (material) | 1.000 | 553.4 | 553.40 |
| PMAT4 | u | Pequeño material eléctrico (material) | 10.000 | 1.4 | 14.00 |
| MOC003b | h | Oficial 1ª electricista (mano de obra) | 0.700 | 19.25 | 13.48 |
|  |  | Costes directos |  |  | 580.88 |

## Recursos

**AEDTX-TMP2DC** u AE/DTX-TMP2DC. Detector Industrial de temperatura ATEX
Detector Industrial de temperatura ATEX de Aguilera Electrónica.
