# AE/FL-2A. Fuente de alimentación conmutada de 24 V 2 A - Fuentes de alimentación conmutadas Aguilera

- Propiedad del archivo: CONSTRUNARIO
- Formato: FIEBDC-3/2012
- Programa: Construnario Versión 3.51
- Fecha de los precios: 14/11/2023
- Divisa: EUR
- Código: aguilera-ele

**UAGUAE_FL-2A** u AE/FL-2A. Fuente de alimentación conmutada de 24 V 2 A - Fuentes de alimentación conmutadas Aguilera
Fuentes de alimentación conmutadas cortocircuitables de Aguilera Electrónica, de 24Vcc / 5A y 2A fabricadas según norma EN 54-4. Bitensión 230/115 Vca ; 50/60Hz. Provistas de indicaciones luminosas del estado general de la fuente de alimentación, estado y carga de las baterías y de los fusibles de salida según norma EN 54-4. Disponen de 2 salidas independientes protegidas contra cortocircuitos. Baterías: AE/FL-5A dispone de capacidad para 2 baterías 12V/17Ah. Dimensiones:440x390x100mm AE/FL-2A dispone de capacidad para 2 baterías 12V/7Ah. Dimensiones: 272x320x125mm.

| Código | Ud | Descripción | Rendimiento | Precio | Importe |
|---|---|---|---|---|---|
| AEFL-2A | u | Fuente de alimentación conmutadas cortocircuitables de 24 V 2 A, referencia AE/FL-2A de Aguilera (material) | 1.000 | 421 | 421.00 |
| PMAT4 | u | Pequeño material eléctrico (material) | 10.000 | 1.4 | 14.00 |
| MOC105 | h | Cuadrilla Oficial Primera + Ayudante (mano de obra) | 1.500 | 37.54 | 56.31 |
|  |  | Costes directos |  |  | 491.31 |

## Recursos

**AEFL-2A** u Fuente de alimentación conmutadas cortocircuitables de 24 V 2 A, referencia AE/FL-2A de Aguilera
Fuentes de alimentación conmutadas cortocircuitables de 24Vcc / 5A y 2A fabricadas según norma EN 54-4. Bitensión 230/115 Vca ; 50/60Hz. Provistas de indicaciones luminosas del estado general de la fuente de alimentación, estado y carga de las baterías y de los fusibles de salida según norma EN 54-4. Disponen de 2 salidas independientes protegidas contra cortocircuitos. Baterías: AE/FL-5A dispone de capacidad para 2 baterías 12V/17Ah. Dimensiones:440x390x100mm. AE/FL-2A dispone de capacidad para 2 baterías 12V/7Ah. Dimensiones: 272x320x125mm.
