# AE/FL-8A. Fuente de alimentación de alta capacidad (8A) - Fuentes de alimentación de alta capacidad Aguilera

- Propiedad del archivo: CONSTRUNARIO
- Formato: FIEBDC-3/2012
- Programa: Construnario Versión 3.51
- Fecha de los precios: 14/11/2023
- Divisa: EUR
- Código: aguilera-ele

**UAGUAE_FL-8A** u AE/FL-8A. Fuente de alimentación de alta capacidad (8A) - Fuentes de alimentación de alta capacidad Aguilera
Fuente de alimentación de alta capacidad de Aguilera Electrónica. Certificadas EN 54-4 y con corrientes máximas de salida de 8A y 12 A respectivamente. Fabricadas conforme con las normas y directivas europeas DBT, CEM, DEEE 2002/96 CE y RoHS 2002/95CE. Incorporan las siguientes funciones: Dos salidas de alimentación protegidas independientemente. Supervisión en tiempo real del estado completo del sistema: interfaz de datos de red, alimentación del cargador, batería y protecciones. Compensación de temperatura: un sistema de compensación de la temperatura de la batería que permite mantener las características de carga de las baterías en todo el rango de temperaturas de utilización. Producto dimensionado para funcionar a la potencia nominal durante las 24 horas. Capacidad para baterías de hasta 48Ah. Dimensiones: 408x408x224mm

| Código | Ud | Descripción | Rendimiento | Precio | Importe |
|---|---|---|---|---|---|
| AEFL-8A | u | Fuente de alimentación de alta capacidad (8A), referencia AE/FL-8A de Aguilera (material) | 1.000 | 1274 | 1274.00 |
| PMAT4 | u | Pequeño material eléctrico (material) | 10.000 | 1.4 | 14.00 |
| MOC105 | h | Cuadrilla Oficial Primera + Ayudante (mano de obra) | 1.500 | 37.54 | 56.31 |
|  |  | Costes directos |  |  | 1344.31 |

## Recursos

**AEFL-8A** u Fuente de alimentación de alta capacidad (8A), referencia AE/FL-8A de Aguilera
Certificadas EN 54-4 y con corrientes máximas de salida de 8A y 12 A respectivamente. Fabricadas conforme con las normas y directivas europeas DBT, CEM, DEEE 2002/96 CE y RoHS 2002/95CE. Incorporan las siguientes funciones: Dos salidas de alimentación protegidas independientemente. Supervisión en tiempo real del estado completo del sistema: interfaz de datos de red, alimentación del cargador, batería y protecciones. Compensación de temperatura: un sistema de compensación de la temperatura de la batería que permite mantener las características de carga de las baterías en todo el rango de temperaturas de utilización. Producto dimensionado para funcionar a la potencia nominal durante las 24 horas. Capacidad para baterías de hasta 48Ah. Dimensiones: 408x408x224mm
