# AE/FL-IR2. Detector de llama IR2 con doble sensor - Detectores Aguilera

- Propiedad del archivo: CONSTRUNARIO
- Formato: FIEBDC-3/2012
- Programa: Construnario Versión 3.51
- Fecha de los precios: 14/11/2023
- Divisa: EUR
- Código: aguilera-ele

**UAGUAE_FL-IR2** u AE/FL-IR2. Detector de llama IR2 con doble sensor - Detectores Aguilera
Detector de llama infrarrojo dual de Aguilera Electrónica, montado en carcasa de aleación de zinc. La tecnología de su microprocesador le permiten trabajar con distintos niveles de intensidad de llama y operar con normalidad en condiciones adversas. Se puede ajustar la sensibilidad del detector conforme a la norma EN54-10. Certificados EN54-10 . Tensión de alimentación 14 - 30 VDC . Corriente suministrada 3/9, 4/8/14, 4-20, 8-20 mA . Campo de visión 90° min. cónico. Respuesta espectral (IR) 1 to 2.7 microm . Tª de operación -10°C to 55°C, Tª de almacenamiento -20°C to 65°C . Humedad relativa 95% sin condensación . Rango de protección IP65 . Peso 2 kg

| Código | Ud | Descripción | Rendimiento | Precio | Importe |
|---|---|---|---|---|---|
| AEFL-IR2 | u | AE/FL-IR2. Detector de llama IR2 con doble sensor (material) | 1.000 | 2454 | 2454.00 |
| PMAT4 | u | Pequeño material eléctrico (material) | 10.000 | 1.4 | 14.00 |
| MOC105 | h | Cuadrilla Oficial Primera + Ayudante (mano de obra) | 1.000 | 37.54 | 37.54 |
|  |  | Costes directos |  |  | 2505.54 |

## Recursos

**AEFL-IR2** u AE/FL-IR2. Detector de llama IR2 con doble sensor
Detector de llama IR2 con doble sensor de Aguilera Electrónica.
