# AE/FL-IR2EX. Detector de llama IR2 Exd ATEX - Detectores Aguilera

- Propiedad del archivo: CONSTRUNARIO
- Formato: FIEBDC-3/2012
- Programa: Construnario Versión 3.51
- Fecha de los precios: 14/11/2023
- Divisa: EUR
- Código: aguilera-ele

**UAGUAE_FL-IR2EX** u AE/FL-IR2EX. Detector de llama IR2 Exd ATEX - Detectores Aguilera
Detector de llama infrarrojo dual de Aguilera Electrónica, montado en carcasa antideflagrante. Su microprocesador le permite trabajar con distintos niveles de intensidad de llama y operar con normalidad en condiciones adversas. Sensibilidad del detector ajustable conforme la norma EN54-10. Certificados EN54-10. . Tensión de alimentación 14 - 30 VDC . Corriente suministrada 3/9, 4/8/14, 4-20, 8-20 mA . Campo de visión 90° min. cónico, Respuesta espectral (IR) 1 to 2.7 microm . Tª de operación -10°C to 55°C, Tª de almacenamiento -20°C to 65°C . Humedad relativa 95% sin condensación . Rango de protección IP66 . Peso 2.5 kg . Marcado IEC EEx d IIC T6

| Código | Ud | Descripción | Rendimiento | Precio | Importe |
|---|---|---|---|---|---|
| AEFL-IR2EX | u | AE/FL-IR2EX. Detector de llama IR2 Exd ATEX (material) | 1.000 | 2770 | 2770.00 |
| PMAT4 | u | Pequeño material eléctrico (material) | 10.000 | 1.4 | 14.00 |
| MOC105 | h | Cuadrilla Oficial Primera + Ayudante (mano de obra) | 1.000 | 37.54 | 37.54 |
|  |  | Costes directos |  |  | 2821.54 |

## Recursos

**AEFL-IR2EX** u AE/FL-IR2EX. Detector de llama IR2 Exd ATEX
Detector de llama IR2 Exd ATEX de Aguilera Electrónica.
