# AE/FL-IR3. Detector de llama IR3 con triple sensor - Detectores Aguilera

- Propiedad del archivo: CONSTRUNARIO
- Formato: FIEBDC-3/2012
- Programa: Construnario Versión 3.51
- Fecha de los precios: 14/11/2023
- Divisa: EUR
- Código: aguilera-ele

**UAGUAE_FL-IR3** u AE/FL-IR3. Detector de llama IR3 con triple sensor - Detectores Aguilera
Detector de llama infrarrojo con triple sensor y carcasa de aleación del zinc de Aguilera Electrónica. Microprocesador altamente sensible que le permite funcionar a través de humo, aceite, polvo o vapor de agua. Sensibilidad ajustable conforme a la norma EN54-10. . Tensión de alimentación 14 - 30 VDC. Corriente 3/9, 4/8/14, 4-20, 8-20 mA. . Contactos de relé 1 A @ 30 VDC (carga resistiva). . Campo de visión 90° min. cono. Respuesta espectral (IR) 1 a 15 Hz. . Tª de trabajo -10°C a 55°C, Tª de almacenamiento -20°C a 65°C. . Humedad relativa 95% sin condensación. Índice de protección IP65. . Peso 2 kg. Dimensiones : 108 x 142 x 82 mm. . Certificado SIL 2.

| Código | Ud | Descripción | Rendimiento | Precio | Importe |
|---|---|---|---|---|---|
| AEFL-IR3 | u | AE/FL-IR3. Detector de llama IR3 con triple sensor (material) | 1.000 | 2779 | 2779.00 |
| PMAT4 | u | Pequeño material eléctrico (material) | 10.000 | 1.4 | 14.00 |
| MOC105 | h | Cuadrilla Oficial Primera + Ayudante (mano de obra) | 1.000 | 37.54 | 37.54 |
|  |  | Costes directos |  |  | 2830.54 |

## Recursos

**AEFL-IR3** u AE/FL-IR3. Detector de llama IR3 con triple sensor
Detector de llama IR3 con triple sensor de Aguilera Electrónica.
