# AE/FL-IR3EX. Detector de llama IR3EX - Detectores Aguilera

- Propiedad del archivo: CONSTRUNARIO
- Formato: FIEBDC-3/2012
- Programa: Construnario Versión 3.51
- Fecha de los precios: 14/11/2023
- Divisa: EUR
- Código: aguilera-ele

**UAGUAE_FL-IR3EX** u AE/FL-IR3EX. Detector de llama IR3EX - Detectores Aguilera
Detector de llama IR³ con triple sensor IR y cubierta resistente al fuego de Aguilera Electrónica. Microprocesador altamente sensible que le permite funcionar a través de humo, aceite, polvo, o vapor de agua. Sensibilidad ajustable conforme a la norma EN54-10. Responde a una longitud de onda que oscila desde los 0.75 a los 2.7?m emitida por todos los tipo de fuego. Detecta los fuegos de gas no visibles como los de hidrógeno. Los detectores IR³, permiten discriminar entre las llamas y las falsas fuentes de radiación del IR, pues la combinación de filtros y el tratamiento de la señales evita las falsas alarmas. . Tensión de alimentación 14 - 30 VDC. Corriente 3/9, 4/8/14, 4-20, 8-20 mA. . Contactos de relé 1 A @ 30 VDC (carga resistiva). . Campo de visión 90° min. cono. Respuesta espectral (IR) 1 a 15Hz. . Tª de trabajo -10°C a 55°C, Tª de almacenamiento -20°C a 65°C. Humedad relativa 95% sin condensación. . Peso 2.5 kg; Dimensiones: 146 x 150 x 137 mm. . Certificación Ex II 2 GD Exd II CT4. Índice de protección IP66. . Certificado SIL 2.

| Código | Ud | Descripción | Rendimiento | Precio | Importe |
|---|---|---|---|---|---|
| AEFL-IR3EX | u | AE/FL-IR3EX. Detector de llama IR3EX (material) | 1.000 | 3156 | 3156.00 |
| PMAT4 | u | Pequeño material eléctrico (material) | 10.000 | 1.4 | 14.00 |
| MOC105 | h | Cuadrilla Oficial Primera + Ayudante (mano de obra) | 1.000 | 37.54 | 37.54 |
|  |  | Costes directos |  |  | 3207.54 |

## Recursos

**AEFL-IR3EX** u AE/FL-IR3EX. Detector de llama IR3EX
Detector de llama IR3EX de Aguilera Electrónica.
