# AE/FL-UVIR2. Detector de llama doble tecnología UV/IR - Detectores Aguilera

- Propiedad del archivo: CONSTRUNARIO
- Formato: FIEBDC-3/2012
- Programa: Construnario Versión 3.51
- Fecha de los precios: 14/11/2023
- Divisa: EUR
- Código: aguilera-ele

**UAGUAE_FL-UVIR2** u AE/FL-UVIR2. Detector de llama doble tecnología UV/IR - Detectores Aguilera
Detector de llama con doble tecnología sensores de infrarrojo (IR) y ultravioletas (UV: 185 a 260 nm) de Aguilera Electrónica. Cono de detección de 90º y distancia de detección hasta 45 metros. . Bajo consumo (8mA). Incorpora salida de relé. Sensibilidad programable. . Filtros y análisis mediante microprocesador para eliminación de falsas alarmas. . Respuesta espectral en el infrarrojo: 1 a 15Hz. . Alimentación 14-30Vcc. Consumo: 20mA. Certificación IEC EEx d IIC T6. . Certificado SIL 2.

| Código | Ud | Descripción | Rendimiento | Precio | Importe |
|---|---|---|---|---|---|
| AEFL-UVIR2 | u | AE/FL-UVIR2. Detector de llama doble tecnología UV/IR (material) | 1.000 | 2792 | 2792.00 |
| PMAT4 | u | Pequeño material eléctrico (material) | 10.000 | 1.4 | 14.00 |
| MOC105 | h | Cuadrilla Oficial Primera + Ayudante (mano de obra) | 1.000 | 37.54 | 37.54 |
|  |  | Costes directos |  |  | 2843.54 |

## Recursos

**AEFL-UVIR2** u AE/FL-UVIR2. Detector de llama doble tecnología UV/IR
Detector de llama doble tecnología UV/IR de Aguilera Electrónica.
