# AE/FL-UVIR2EX. Detector de llama doble tecnología UV/IR2 Exd ATEX - Detectores Aguilera

- Propiedad del archivo: CONSTRUNARIO
- Formato: FIEBDC-3/2012
- Programa: Construnario Versión 3.51
- Fecha de los precios: 14/11/2023
- Divisa: EUR
- Código: aguilera-ele

**UAGUAE_FL-UVIR2EX** u AE/FL-UVIR2EX. Detector de llama doble tecnología UV/IR2 Exd ATEX - Detectores Aguilera
Detector de llama con doble tecnología, 2 sensores de infrarrojo (IR) y 1 sensor ultravioleta (UV: 185 a 260 nm) de Aguilera Electrónica. Cono de detección de 90º y distancia de detección hasta 45 metros. . Bajo consumo (8mA). Incorpora salida de relé. Sensibilidad programable. . Filtros y análisis mediante microprocesador para eliminación de falsas alarmas. . Respuesta espectral en el infrarrojo: 1 a 15 Hz. . Alimentación 14-30Vcc. Consumo: 20mA. . Carcasa con grado de protección IP66 de aleación de Zinc. . Ex II 2 GD EEx dIIC T6.

| Código | Ud | Descripción | Rendimiento | Precio | Importe |
|---|---|---|---|---|---|
| AEFL-UVIR2EX | u | AE/FL-UVIR2EX. Detector de llama doble tecnología UV/IR2 Exd ATEX (material) | 1.000 | 3680 | 3680.00 |
| PMAT4 | u | Pequeño material eléctrico (material) | 10.000 | 1.4 | 14.00 |
| MOC105 | h | Cuadrilla Oficial Primera + Ayudante (mano de obra) | 1.000 | 37.54 | 37.54 |
|  |  | Costes directos |  |  | 3731.54 |

## Recursos

**AEFL-UVIR2EX** u AE/FL-UVIR2EX. Detector de llama doble tecnología UV/IR2 Exd ATEX
Detector de llama doble tecnología UV/IR2 Exd ATEX de Aguilera Electrónica.
