# AE/GI-BA100. Batería de emergencia de litio - Central modular de 2 a 6 zonas para detección de gas Aguilera

- Propiedad del archivo: CONSTRUNARIO
- Formato: FIEBDC-3/2012
- Programa: Construnario Versión 3.51
- Fecha de los precios: 14/11/2023
- Divisa: EUR
- Código: aguilera-ele

**UAGUAE_GI-BA100** u AE/GI-BA100. Batería de emergencia de litio - Central modular de 2 a 6 zonas para detección de gas Aguilera
AE/GI-BA100. Batería de emergencia de litio de Aguilera Electrónica.

| Código | Ud | Descripción | Rendimiento | Precio | Importe |
|---|---|---|---|---|---|
| AEGI-BA100 | u | AE/GI-BA100. Batería de emergencia de litio (material) | 1.000 | 268 | 268.00 |
| PMAT4 | u | Pequeño material eléctrico (material) | 10.000 | 1.4 | 14.00 |
| MOC003 | h | Oficial primera (mano de obra) | 1.000 | 19.86 | 19.86 |
|  |  | Costes directos |  |  | 301.86 |

## Recursos

**AEGI-BA100** u AE/GI-BA100. Batería de emergencia de litio
Batería de emergencia de litio de Aguilera Electrónica.
