# AE/GI-CE380UR. Unidad remota de control 8 entradas - Central microprocesada de 200 zonas para detección de gas Aguilera

- Propiedad del archivo: CONSTRUNARIO
- Formato: FIEBDC-3/2012
- Programa: Construnario Versión 3.51
- Fecha de los precios: 14/11/2023
- Divisa: EUR
- Código: aguilera-ele

**UAGUAE_GI-CE380UR** u AE/GI-CE380UR. Unidad remota de control 8 entradas - Central microprocesada de 200 zonas para detección de gas Aguilera
Unidad remota para el control de 8 entradas de detectores de Aguilera Electrónica. 4-20mA. Conexión con la central AE/GI-CE700 mediante bus RS485. Alimentación 230Vca. Capacidad para una batería de 12V/7Ah

| Código | Ud | Descripción | Rendimiento | Precio | Importe |
|---|---|---|---|---|---|
| AEGI-CE380UR | u | AE/GI-CE380UR. Unidad remota de control 8 entradas (material) | 1.000 | 676 | 676.00 |
| PMAT4 | u | Pequeño material eléctrico (material) | 10.000 | 1.4 | 14.00 |
| MOC003 | h | Oficial primera (mano de obra) | 1.000 | 19.86 | 19.86 |
|  |  | Costes directos |  |  | 709.86 |

## Recursos

**AEGI-CE380UR** u AE/GI-CE380UR. Unidad remota de control 8 entradas
Unidad remota de control 8 entradas de Aguilera Electrónica.
