# AE/GI-CE408P. Central de 4 zonas - Centrales microprocesada para el control de 4 a 8 zonas Aguilera

- Propiedad del archivo: CONSTRUNARIO
- Formato: FIEBDC-3/2012
- Programa: Construnario Versión 3.51
- Fecha de los precios: 14/11/2023
- Divisa: EUR
- Código: aguilera-ele

**UAGUAE_GI-CE408P** u AE/GI-CE408P. Central de 4 zonas - Centrales microprocesada para el control de 4 a 8 zonas Aguilera
Central microprocesada para el control de 4 sensores de gas remotos de Aguilera Electrónica, ampliables a 8 con AE/GIES404, con 5 relés de salidas, ampliable a 9 con AE/GI-ES414 y 1 entrada lógica. Capacidad para dos baterías de 12V/1.3Ah. Alimentación: 230Vca / 18VA. Protección: IP40. Dimensiones: 284x227,5x123mm.

| Código | Ud | Descripción | Rendimiento | Precio | Importe |
|---|---|---|---|---|---|
| AEGI-CE408P | u | AE/GI-CE408P. Central de 4 zonas (material) | 1.000 | 1004 | 1004.00 |
| PMAT4 | u | Pequeño material eléctrico (material) | 10.000 | 1.4 | 14.00 |
| MOC003 | h | Oficial primera (mano de obra) | 2.000 | 19.86 | 39.72 |
|  |  | Costes directos |  |  | 1057.72 |

## Recursos

**AEGI-CE408P** u AE/GI-CE408P. Central de 4 zonas
Central de 4 zonas de Aguilera Electrónica.
