# AE/GI-CE700. Central de 200 zonas - Central microprocesada de 200 zonas para detección de gas Aguilera

- Propiedad del archivo: CONSTRUNARIO
- Formato: FIEBDC-3/2012
- Programa: Construnario Versión 3.51
- Fecha de los precios: 14/11/2023
- Divisa: EUR
- Código: aguilera-ele

**UAGUAE_GI-CE700** u AE/GI-CE700. Central de 200 zonas - Central microprocesada de 200 zonas para detección de gas Aguilera
Central microprocesada para el control de hasta 200 detectores de Aguilera Electrónica, los 16 primeros pueden ir conectados en la central si se le añaden hasta 2 tarjetas de expansión AE/GI-ES096 (8 entradas cada una), el resto va montado en unidades remotas AE/GI-CE380UR a través de un bus RS-485. El número máximo de unidades remotas es 23. Cada unidad remota puede controlar hasta 8 detectores. Montaje superficial. Alimentación 230Vca. Protección: IP40

| Código | Ud | Descripción | Rendimiento | Precio | Importe |
|---|---|---|---|---|---|
| AEGI-CE700 | u | AE/GI-CE700 - Central de 200 zonas (material) | 1.000 | 3148 | 3148.00 |
| PMAT4 | u | Pequeño material eléctrico (material) | 10.000 | 1.4 | 14.00 |
| MOC003 | h | Oficial primera (mano de obra) | 2.000 | 19.86 | 39.72 |
|  |  | Costes directos |  |  | 3201.72 |

## Recursos

**AEGI-CE700** u AE/GI-CE700 - Central de 200 zonas
Central de 200 zonas de Aguilera Electrónica.
