# AE/GI-ES096. Tarjeta de expansión de 8 entradas - Central microprocesada de 200 zonas para detección de gas Aguilera

- Propiedad del archivo: CONSTRUNARIO
- Formato: FIEBDC-3/2012
- Programa: Construnario Versión 3.51
- Fecha de los precios: 14/11/2023
- Divisa: EUR
- Código: aguilera-ele

**UAGUAE_GI-ES096** u AE/GI-ES096. Tarjeta de expansión de 8 entradas - Central microprocesada de 200 zonas para detección de gas Aguilera
Tarjeta de expansión de 8 entradas para detectores de gas 4-20mA de Aguilera Electrónica, para la central AE/GI-CE700. Máximo 2 tarjetas por central.

| Código | Ud | Descripción | Rendimiento | Precio | Importe |
|---|---|---|---|---|---|
| AEGI-ES096 | u | AE/GI-ES096. Tarjeta de expansión de 8 entradas (material) | 1.000 | 300 | 300.00 |
| PMAT4 | u | Pequeño material eléctrico (material) | 10.000 | 1.4 | 14.00 |
| MOC003 | h | Oficial primera (mano de obra) | 1.000 | 19.86 | 19.86 |
|  |  | Costes directos |  |  | 333.86 |

## Recursos

**AEGI-ES096** u AE/GI-ES096. Tarjeta de expansión de 8 entradas
Tarjeta de expansión de 8 entradas de Aguilera Electrónica.
