# AE/GI-ES380UR. Tarjeta de expansión de 4 salidas - Central microprocesada de 200 zonas para detección de gas Aguilera

- Propiedad del archivo: CONSTRUNARIO
- Formato: FIEBDC-3/2012
- Programa: Construnario Versión 3.51
- Fecha de los precios: 14/11/2023
- Divisa: EUR
- Código: aguilera-ele

**UAGUAE_GI-ES380UR** u AE/GI-ES380UR. Tarjeta de expansión de 4 salidas - Central microprocesada de 200 zonas para detección de gas Aguilera
Tarjeta de expansión de 4 salidas de relé para la unidad remota AE/GI-CE700 de Aguilera Electrónica. Máximo 2 tarjetas por central.

| Código | Ud | Descripción | Rendimiento | Precio | Importe |
|---|---|---|---|---|---|
| AEGI-ES380UR | u | AE/GI-ES380UR. Tarjeta de expansión de 4 salidas (material) | 1.000 | 97.5 | 97.50 |
| PMAT4 | u | Pequeño material eléctrico (material) | 10.000 | 1.4 | 14.00 |
| MOC003 | h | Oficial primera (mano de obra) | 1.000 | 19.86 | 19.86 |
|  |  | Costes directos |  |  | 131.36 |

## Recursos

**AEGI-ES380UR** u AE/GI-ES380UR. Tarjeta de expansión de 4 salidas
Tarjeta de expansión de 4 salidas de Aguilera Electrónica.
