# AE/GI-SE138KM. Detector ATEX 4-20mA con salida relé (metano-pellistor) - Detectores ATEX 4-20mA con salida relé Aguilera

- Propiedad del archivo: CONSTRUNARIO
- Formato: FIEBDC-3/2012
- Programa: Construnario Versión 3.51
- Fecha de los precios: 14/11/2023
- Divisa: EUR
- Código: aguilera-ele

**UAGUAE_GI-SE138PM** u AE/GI-SE138KM. Detector ATEX 4-20mA con salida relé (metano-pellistor) - Detectores ATEX 4-20mA con salida relé Aguilera
Detectores de concentración de gases explosivos, tóxicos u oxígeno con salida 4-20mA de Aguilera Electrónica, con caja antideflagrante equipados con 3 relés de alarma y de avería. Provistos de cápsula del sensor intercambiable, lo que les proporciona un rápido y eficaz mantenimiento. Certificados para zona 1: II 2G EX d IIC T6 Alimentación de 12-24Vcc, puede ser proporcionada por el panel. Consumo: 3W. Precisión: +-10%

| Código | Ud | Descripción | Rendimiento | Precio | Importe |
|---|---|---|---|---|---|
| AEGI-SE138KM | u | AE/GI-SE138KM. Detector ATEX 4-20mA con salida relé (metano-pellistor) (material) | 1.000 | 635 | 635.00 |
| PMAT4 | u | Pequeño material eléctrico (material) | 10.000 | 1.4 | 14.00 |
| MOC105 | h | Cuadrilla Oficial Primera + Ayudante (mano de obra) | 3.500 | 37.54 | 131.39 |
|  |  | Costes directos |  |  | 780.39 |

## Recursos

**AEGI-SE138KM** u AE/GI-SE138KM. Detector ATEX 4-20mA con salida relé (metano-pellistor)
Detector ATEX 4-20mA con salida relé? (oxígeno-electroquímico) de Aguilera Electrónica.
