# AE/GI-TS293KB. Detector ATEX 4-20mA (gasolina - catalítico) - Detectores ATEX 4-20mA Aguilera

- Propiedad del archivo: CONSTRUNARIO
- Formato: FIEBDC-3/2012
- Programa: Construnario Versión 3.51
- Fecha de los precios: 14/11/2023
- Divisa: EUR
- Código: aguilera-ele

**UAGUAE_GI-TS293KB** u AE/GI-TS293KB. Detector ATEX 4-20mA (gasolina - catalítico) - Detectores ATEX 4-20mA Aguilera
Detectores de concentración de gases explosivos, tóxicos u oxígeno ATEX 4-20mA de Aguilera Electrónica, con salida 4-20mA con caja antideflagrante. Provistos de cápsula del sensor intercambiable, lo que les proporciona un rápido y eficaz mantenimiento. Certificados para zona 1: II 2G EX d IIC T6. Alimentación de 12-24Vcc, puede ser proporcionada por el panel. Consumo: 2W. Precisión: +-10%.

| Código | Ud | Descripción | Rendimiento | Precio | Importe |
|---|---|---|---|---|---|
| AEGI-TS293KB | u | AE/GI-TS293KB - Detector ATEX 4-20mA (gasolina - catalítico) (material) | 1.000 | 593 | 593.00 |
| PMAT4 | u | Pequeño material eléctrico (material) | 10.000 | 1.4 | 14.00 |
| MOC105 | h | Cuadrilla Oficial Primera + Ayudante (mano de obra) | 3.500 | 37.54 | 131.39 |
| AEGI-ZT163 | u | AE/GI-ZT163. Junta caja (material) | 0.000 | 25.06 | 0.00 |
|  |  | Costes directos |  |  | 738.39 |

## Recursos

**AEGI-TS293KB** u AE/GI-TS293KB - Detector ATEX 4-20mA (gasolina - catalítico)
Detector ATEX 4-20mA (gasolina - catalítico) de Aguilera Electrónica.

**AEGI-ZT163** u AE/GI-ZT163. Junta caja
Junta caja de Aguilera Electrónica.
