# AE/GI-TS293PXH. Detector ATEX 4-20mA (gases varios - pellistor) - Detectores ATEX 4-20mA Aguilera

- Propiedad del archivo: CONSTRUNARIO
- Formato: FIEBDC-3/2012
- Programa: Construnario Versión 3.51
- Fecha de los precios: 14/11/2023
- Divisa: EUR
- Código: aguilera-ele

**UAGUAE_GI-TS293PXH** u AE/GI-TS293PXH. Detector ATEX 4-20mA (gases varios - pellistor) - Detectores ATEX 4-20mA Aguilera
Detectores de concentración de gases explosivos, tóxicos u oxígeno ATEX 4-20mA de Aguilera Electrónica, con salida 4-20mA con caja antideflagrante. Provistos de cápsula del sensor intercambiable, lo que les proporciona un rápido y eficaz mantenimiento. Certificados para zona 1: II 2G EX d IIC T6. Alimentación de 12-24Vcc, puede ser proporcionada por el panel. Consumo: 2W. Precisión: +-10%. Gases varios: Acetaldehído, acetato de butilo, acetato de etilo, acetileno, acetona, acetonitrilo, ácido acético, ácido butírico, ácido cianhídrico, aguarrás, alcohol butílico terciario, alcohol n-butílico, alcohol isobutílico, alcohol isopropílico, propanol, amoniaco, anhídrido acético, anilina, gasolina, benceno, 1,3-butadieno, butano, buteno-1, 2-transbuteno, 2-cis-buteno, cianógeno, ciclohexano, ciclopropano, clorobenceno, cloruro de etilo, cloruro de metilo, cloruro de metileno, cloruro de vinilo, n-decano, dimetilbutano, dimetilhidracina, heptano, hexano, etano, alcohol etílico, éter etílico, etilamina, éter metil etílico, metil-formato, hidracina, hidrógeno, hidrógeno sulfuro, isobutano, isobutileno, metilbutano, metano, metanol, acetato de metilo, metilamina, metilciclohexano, butanona (metiletilcetona), metilhidrazina, metil mercaptano, metil pentano, nitrometano, nonano, monóxido de carbono, óxido de etileno, óxido de propileno, pentanol, 1-pentanol, propano, n-propilamina, metilacetileno, tolueno, trietilamina, trimetilamina, xileno (dimetilbenceno).

| Código | Ud | Descripción | Rendimiento | Precio | Importe |
|---|---|---|---|---|---|
| AEGI-TS293PXH | u | AE/GI-TS293PXH - Detector ATEX 4-20mA (gases varios - pellistor) (material) | 1.000 | 861 | 861.00 |
| PMAT4 | u | Pequeño material eléctrico (material) | 10.000 | 1.4 | 14.00 |
| MOC105 | h | Cuadrilla Oficial Primera + Ayudante (mano de obra) | 3.500 | 37.54 | 131.39 |
| AEGI-ZT163 | u | AE/GI-ZT163. Junta caja (material) | 0.000 | 25.06 | 0.00 |
|  |  | Costes directos |  |  | 1006.39 |

## Recursos

**AEGI-TS293PXH** u AE/GI-TS293PXH - Detector ATEX 4-20mA (gases varios - pellistor)
Detector ATEX 4-20mA (gases varios - pellistor) de Aguilera Electrónica.

**AEGI-ZT163** u AE/GI-ZT163. Junta caja
Junta caja de Aguilera Electrónica.
