# AE/INS. Sonda detectora de agua - Protección contra inundación Aguilera

- Propiedad del archivo: CONSTRUNARIO
- Formato: FIEBDC-3/2012
- Programa: Construnario Versión 3.51
- Fecha de los precios: 14/11/2023
- Divisa: EUR
- Código: aguilera-ele

**UAGUAE_INS** u AE/INS. Sonda detectora de agua - Protección contra inundación Aguilera
Sonda detectora de agua de Aguilera Electrónica. Formada por: Circuito impreso con clemas para su conexión al detector y contactos que detectan la presencia de agua. Montado en carcasa de ABS de 40x30x15 mm. Pueden conectarse hasta tres en un mismo detector.

| Código | Ud | Descripción | Rendimiento | Precio | Importe |
|---|---|---|---|---|---|
| AEINS | u | AE/INS. Sonda detectora de agua (material) | 1.000 | 6.22 | 6.22 |
| MOC003 | h | Oficial primera (mano de obra) | 0.150 | 19.86 | 2.98 |
|  |  | Costes directos |  |  | 9.20 |

## Recursos

**AEINS** u AE/INS. Sonda detectora de agua
Sonda detectora de agua de Aguilera Electrónica.
