# AE/IS-DTVH. Detector térmico intrínsecamente seguro - Detectores Aguilera

- Propiedad del archivo: CONSTRUNARIO
- Formato: FIEBDC-3/2012
- Programa: Construnario Versión 3.51
- Fecha de los precios: 14/11/2023
- Divisa: EUR
- Código: aguilera-ele

**UAGUAE_IS-DTVH** u AE/IS-DTVH. Detector térmico intrínsecamente seguro - Detectores Aguilera
Detector Térmico 60ºC Certificado IS con doble LED para visualización 360º de Aguilera Electrónica. Diseño elegante de perfil bajo. Incluye salida de indicador remoto que se activa al entrar el detector en alarma, con esta salida se podrán activar equipos secundarios como pilotos indicadores o bases de relé. Alimentación (Voltaje): 15 - 30V DC . Consumo en reposo: 50uA. Consumo en alarma: 50mA. Grado de protección: IP63.

| Código | Ud | Descripción | Rendimiento | Precio | Importe |
|---|---|---|---|---|---|
| AEIS-DTVH | u | AE/IS-DTVH. Detector térmico intrínsecamente seguro (material) | 1.000 | 184 | 184.00 |
| PMAT4 | u | Pequeño material eléctrico (material) | 10.000 | 1.4 | 14.00 |
| MOC003b | h | Oficial 1ª electricista (mano de obra) | 0.700 | 19.25 | 13.48 |
|  |  | Costes directos |  |  | 211.48 |

## Recursos

**AEIS-DTVH** u AE/IS-DTVH. Detector térmico intrínsecamente seguro
Detector térmico intrínsecamente seguro de Aguilera Electrónica.
