# AE/IS-P. Pulsador de alarma intrínsecamente seguro - Sondas, sirenas, aisladores, pulsadores y focos Aguilera

- Propiedad del archivo: CONSTRUNARIO
- Formato: FIEBDC-3/2012
- Programa: Construnario Versión 3.51
- Fecha de los precios: 14/11/2023
- Divisa: EUR
- Código: aguilera-ele

**UAGUAE_IS-P** u AE/IS-P. Pulsador de alarma intrínsecamente seguro - Sondas, sirenas, aisladores, pulsadores y focos Aguilera
Pulsador de alarma intrínsecamente seguro para interior, indicado para instalaciones en áreas peligrosas de Aguilera Electrónica. Clasificado EX II 1G EEx ia IIC T4. Cumple norma EN 54-11.

| Código | Ud | Descripción | Rendimiento | Precio | Importe |
|---|---|---|---|---|---|
| AEIS-P | u | AE/IS-P. Pulsador de alarma intrínsecamente seguro (material) | 1.000 | 45 | 45.00 |
| PMAT4 | u | Pequeño material eléctrico (material) | 10.000 | 1.4 | 14.00 |
| MOC003b | h | Oficial 1ª electricista (mano de obra) | 0.700 | 19.25 | 13.48 |
|  |  | Costes directos |  |  | 72.48 |

## Recursos

**AEIS-P** u AE/IS-P. Pulsador de alarma intrínsecamente seguro
Pulsador de alarma intrínsecamente seguro de Aguilera Electrónica.
