# AE/IS-S. Sirena Syrex intrínsecamente segura - Sondas, sirenas, aisladores, pulsadores y focos Aguilera

- Propiedad del archivo: CONSTRUNARIO
- Formato: FIEBDC-3/2012
- Programa: Construnario Versión 3.51
- Fecha de los precios: 14/11/2023
- Divisa: EUR
- Código: aguilera-ele

**UAGUAE_IS-S** u AE/IS-S. Sirena Syrex intrínsecamente segura - Sondas, sirenas, aisladores, pulsadores y focos Aguilera
Sirena Syrex intrínsecamente segura que proporciona una señal sonora en áreas peligrosas de Aguilera Electrónica. AE/IS-S Clasificada ATEX II 1G EEx ia IIC T4. Dispone de 49 tonos seleccionables. IP65. AE/IS-DB5 Clasificada ATEX II 1G Ex ia IIC - IP65.

| Código | Ud | Descripción | Rendimiento | Precio | Importe |
|---|---|---|---|---|---|
| AEIS-S | u | AE/IS-S. Sirena Syrex intrínsecamente segura (material) | 1.000 | 406 | 406.00 |
| PMAT4 | u | Pequeño material eléctrico (material) | 10.000 | 1.4 | 14.00 |
| MOC003b | h | Oficial 1ª electricista (mano de obra) | 0.700 | 19.25 | 13.48 |
|  |  | Costes directos |  |  | 433.48 |

## Recursos

**AEIS-S** u AE/IS-S. Sirena Syrex intrínsecamente segura
Sirena Syrex intrínsecamente segura de Aguilera Electrónica.
