# AE/IS-Z. Aislador galvánico 2 zonas de detección - Sondas, sirenas, aisladores, pulsadores y focos Aguilera

- Propiedad del archivo: CONSTRUNARIO
- Formato: FIEBDC-3/2012
- Programa: Construnario Versión 3.51
- Fecha de los precios: 14/11/2023
- Divisa: EUR
- Código: aguilera-ele

**UAGUAE_IS-Z** u AE/IS-Z. Aislador galvánico 2 zonas de detección - Sondas, sirenas, aisladores, pulsadores y focos Aguilera
Aislador galvánico de dos canales de Aguilera Electrónica, compatible con los equipos intrínsecamente seguros de la serie IS. Clasificado II1G EEXia IIC (T4) en BASEEFA: BAS 98 ATEX 7343. Tensión Vo 25.2 V, Corriente Io 93 mA, Potencia Po 585 mW.

| Código | Ud | Descripción | Rendimiento | Precio | Importe |
|---|---|---|---|---|---|
| AEIS-Z | u | AE/IS-Z. Aislador galvánico 2 zonas de detección (material) | 1.000 | 768 | 768.00 |
| PMAT4 | u | Pequeño material eléctrico (material) | 10.000 | 1.4 | 14.00 |
| MOC003b | h | Oficial 1ª electricista (mano de obra) | 0.700 | 19.25 | 13.48 |
|  |  | Costes directos |  |  | 795.48 |

## Recursos

**AEIS-Z** u AE/IS-Z. Aislador galvánico 2 zonas de detección
Aislador galvánico 2 zonas de detección de Aguilera Electrónica.
