# AE/IS-ZG. Aislador galvánico 1 zona de detección - Sondas, sirenas, aisladores, pulsadores y focos Aguilera

- Propiedad del archivo: CONSTRUNARIO
- Formato: FIEBDC-3/2012
- Programa: Construnario Versión 3.51
- Fecha de los precios: 14/11/2023
- Divisa: EUR
- Código: aguilera-ele

**UAGUAE_IS-ZG** u AE/IS-ZG. Aislador galvánico 1 zona de detección - Sondas, sirenas, aisladores, pulsadores y focos Aguilera
Aislador galvánico de un canal (AE/IS-ZG ) de Aguilera Electrónica. Compatible con los equipos intrínsecamente seguros de la serie IS. Clasificado II1G EEXia IIC (T4) en BASEEFA: BAS 98 ATEX 7343. Tensión Vo 25.2 V, Corriente Io 93 mA, Potencia Po 585 mW. Aislador galvánico de dos canales (AE/IS-Z).

| Código | Ud | Descripción | Rendimiento | Precio | Importe |
|---|---|---|---|---|---|
| AEIS-ZG | u | AE/IS-ZG - aislador galvánico de un canal (material) | 1.000 | 472 | 472.00 |
| PMAT4 | u | Pequeño material eléctrico (material) | 10.000 | 1.4 | 14.00 |
| MOC003b | h | Oficial 1ª electricista (mano de obra) | 0.700 | 19.25 | 13.48 |
|  |  | Costes directos |  |  | 499.48 |

## Recursos

**AEIS-ZG** u AE/IS-ZG - aislador galvánico de un canal
Aislador galvánico de un canal (AE/IS-ZG ) Compatible con los equipos intrínsecamente seguros de la serie IS. Clasificado II1G EEXia IIC (T4) en BASEEFA: BAS 98 ATEX 7343. Tensión Vo 25.2 V, Corriente Io 93 mA, Potencia Po 585 mW. Aislador galvánico de dos canales (AE/IS-Z).
