# AE/M-OPH. Detector óptico de humos convencional serie marina sin zócalo - Detectores Aguilera

- Propiedad del archivo: CONSTRUNARIO
- Formato: FIEBDC-3/2012
- Programa: Construnario Versión 3.51
- Fecha de los precios: 14/11/2023
- Divisa: EUR
- Código: aguilera-ele

**UAGUAE_M-OPH** u AE/M-OPH. Detector óptico de humos convencional serie marina sin zócalo - Detectores Aguilera
Detector óptico de humos convencional serie marina AE/M-OPH de Aguilera Electrónica. Doble LED para visualización 360º. Diseño elegante de perfil bajo, incluye salida de indicador remoto que se activa al entrar el detector en alarma, con esta salida se podrán activar equipos secundarios como pilotos indicadores o bases de relé. Alimentación (Voltaje):15 - 30V DC; consumo en reposo: 35uA; consumo en alarma:40mA, grado de protección: IP42.

| Código | Ud | Descripción | Rendimiento | Precio | Importe |
|---|---|---|---|---|---|
| AEM-OPH | u | AE/M-OPH. Detector óptico de humos convencional serie marina sin zócalo (material) | 1.000 | 78 | 78.00 |
| PMAT4 | u | Pequeño material eléctrico (material) | 10.000 | 1.4 | 14.00 |
| MOC003b | h | Oficial 1ª electricista (mano de obra) | 0.700 | 19.25 | 13.48 |
|  |  | Costes directos |  |  | 105.48 |

## Recursos

**AEM-OPH** u AE/M-OPH. Detector óptico de humos convencional serie marina sin zócalo
Detector óptico de humos convencional serie marina sin zócalo de Aguilera Electrónica.
