# AE/M-TH. Detector térmico convencional serie marina sin zócalo - Detectores Aguilera

- Propiedad del archivo: CONSTRUNARIO
- Formato: FIEBDC-3/2012
- Programa: Construnario Versión 3.51
- Fecha de los precios: 14/11/2023
- Divisa: EUR
- Código: aguilera-ele

**UAGUAE_M-TH** u AE/M-TH. Detector térmico convencional serie marina sin zócalo - Detectores Aguilera
Detector Térmico AE/M-TH de Aguilera Electrónica. 60ºC y 90ºC. Certificado Marina. Doble LED para visualización 360º. Diseño elegante de perfil bajo. Incluye salida de indicador remoto que se activa al entrar el detector en alarma, con esta salida se podrán activar equipos secundarios como pilotos indicadores o bases de relé.

| Código | Ud | Descripción | Rendimiento | Precio | Importe |
|---|---|---|---|---|---|
| AEM-TH | u | AE/M-TH. Detector térmico convencional serie marina sin zócalo (material) | 1.000 | 74 | 74.00 |
| PMAT4 | u | Pequeño material eléctrico (material) | 10.000 | 1.4 | 14.00 |
| MOC105 | h | Cuadrilla Oficial Primera + Ayudante (mano de obra) | 1.000 | 37.54 | 37.54 |
|  |  | Costes directos |  |  | 125.54 |

## Recursos

**AEM-TH** u AE/M-TH. Detector térmico convencional serie marina sin zócalo
Detector térmico convencional serie marina sin zócalo de Aguilera Electrónica.
