# AE/OP-230T. Detector de humo (230mA) - Detectores de incendio Aguilera

- Propiedad del archivo: CONSTRUNARIO
- Formato: FIEBDC-3/2012
- Programa: Construnario Versión 3.51
- Fecha de los precios: 14/11/2023
- Divisa: EUR
- Código: aguilera-ele

**UAGUAE_OP-230T** u AE/OP-230T. Detector de humo (230mA) - Detectores de incendio Aguilera
Detector óptico de humos de Aguilera Electrónica, dispone de entradas de alimentación en alterna (230mA o 115Vca según modelo) y en continua 24 o 48Vcc. Provisto de indicadores acústico y luminoso, relé con salidas libres de tensión para maniobras y entrada de reset por tensión (margen entre 24 y 48 Vcc) para rearmar el detector. Ensamblado en carcasa de ABS de 165 mm Ø x 45 mm.

| Código | Ud | Descripción | Rendimiento | Precio | Importe |
|---|---|---|---|---|---|
| AEOP-230T | u | AE/OP-230T. Detector de humo (230mA) (material) | 1.000 | 69 | 69.00 |
| PMAT4 | u | Pequeño material eléctrico (material) | 10.000 | 1.4 | 14.00 |
| MOC003 | h | Oficial primera (mano de obra) | 0.350 | 19.86 | 6.95 |
|  |  | Costes directos |  |  | 89.95 |

## Recursos

**AEOP-230T** u AE/OP-230T. Detector de humo (230mA)
Detector óptico de humos, dispone de entradas de alimentación en alterna (230mA o 115Vca según modelo) y en continua 24 o 48Vcc. Provisto de indicadores acústico y luminoso, relé con salidas libres de tensión para maniobras y entrada de reset por tensión (margen entre 24 y 48 Vcc) para rearmar el detector. Ensamblado en carcasa de ABS de 165 mm Ø x 45 mm.
