# AE/PX2C5. Panel de control de extinción, para equipos de la serie C5 - Paneles Aguilera

- Propiedad del archivo: CONSTRUNARIO
- Formato: FIEBDC-3/2012
- Programa: Construnario Versión 3.51
- Fecha de los precios: 14/11/2023
- Divisa: EUR
- Código: aguilera-ele

**UAGUAE_PX2C5** u AE/PX2C5. Panel de control de extinción, para equipos de la serie C5 - Paneles Aguilera
Panel de control de extinción. Desarrollado y fabricado por Aguilera Electrónica según Norma UNE EN12094-1. Características: . 2 zonas de detección supervisadas. . Modo de funcionamiento programable como: . Doble detección: Dos alarmas en una zona. . Detección cruzada: Una alarma en cada zona. . Mixta: Dos alarmas en el panel. . Zona de detección supervisada para pulsador de disparo de extinción. . Entrada supervisada para pulsador de paro de extinción. . Pulsadores de disparo y paro de extinción incorporados en el panel. . 2 Entradas vigiladas independientes para supervisión de presostato o control de pesaje y control de flujo. . Salida vigilada de evacuación y salida para cartel de disparo. . Llave de selección de modo: automático, manual o desarmado. . Display con indicación del tiempo restante para la descarga. . Tiempo de salida antes de la extinción programable entre 0 y 60 segundos. . Relés opcionales para repetir los estados de la central. . Dimensiones: 320 x 272 x 125 mm. . Puede alojar 2 baterías de 12V/7Ah.

| Código | Ud | Descripción | Rendimiento | Precio | Importe |
|---|---|---|---|---|---|
| AEPX2C5 | u | Panel de control de extinción, para equipos de la serie C5, referencia AE/PX2C5 de Aguilera (material) | 1.000 | 629 | 629.00 |
| PMAT4 | u | Pequeño material eléctrico (material) | 10.000 | 1.4 | 14.00 |
| MOC003 | h | Oficial primera (mano de obra) | 0.500 | 19.86 | 9.93 |
|  |  | Costes directos |  |  | 652.93 |

## Recursos

**AEPX2C5** u Panel de control de extinción, para equipos de la serie C5, referencia AE/PX2C5 de Aguilera
Panel de control de extinción, para equipos de la serie C5 de Aguilera Electrónica.
