# AE_SA-2EV. Módulo de 2 entradas vigiladas - Módulos algorítmicos Aguilera

- Propiedad del archivo: CONSTRUNARIO
- Formato: FIEBDC-3/2012
- Programa: Construnario Versión 3.51
- Fecha de los precios: 14/11/2023
- Divisa: EUR
- Código: aguilera-ele

**UAGUAE_SA-2EV** u AE_SA-2EV. Módulo de 2 entradas vigiladas - Módulos algorítmicos Aguilera
Unidad microprocesada direccionable fabricada por Aguilera Electrónica según norma EN 54-18 que controla el estado de 2 entradas: activación, línea en corto y línea en abierto. Su aplicación principal es la vigilancia de sistemas de alarma (Tipo 1) como se especifica en la norma UNE EN 54-13: Evaluación de la compatibilidad de los componentes del sistema.

| Código | Ud | Descripción | Rendimiento | Precio | Importe |
|---|---|---|---|---|---|
| AESA-2EV | u | Módulo de 2 entradas vigiladas, referencia AE/SA-2EV de Aguilera (material) | 1.000 | 56 | 56.00 |
| PMAT4 | u | Pequeño material eléctrico (material) | 10.000 | 1.4 | 14.00 |
| MOC003b | h | Oficial 1ª electricista (mano de obra) | 0.400 | 19.25 | 7.70 |
|  |  | Costes directos |  |  | 77.70 |

## Recursos

**AESA-2EV** u Módulo de 2 entradas vigiladas, referencia AE/SA-2EV de Aguilera
Unidad microprocesada direccionable fabricada por Aguilera Electrónica según norma EN 54-18 que controla el estado de 2 entradas: activación, línea en corto y línea en abierto. Su aplicación principal es la vigilancia de sistemas de alarma (Tipo 1) como se especifica en la norma UNE EN 54-13: Evaluación de la compatibilidad de los componentes del sistema.”
