# AE/SA-2S. Módulo de dos salidas para maniobras - Módulos algorítmicos Aguilera

- Propiedad del archivo: CONSTRUNARIO
- Formato: FIEBDC-3/2012
- Programa: Construnario Versión 3.51
- Fecha de los precios: 14/11/2023
- Divisa: EUR
- Código: aguilera-ele

**UAGUAE_SA-2S** u AE/SA-2S. Módulo de dos salidas para maniobras - Módulos algorítmicos Aguilera
Unidad microprocesada direccionable fabricada por Aguilera Electrónica según norma EN 54-18, que gestiona dos salidas por relé libres de tensión: contactos NC (contactos cerrados) y NA (contactos abiertos y común) Especial para ejecutar dos maniobras independientes (cerrar puertas cortafuegos, activar o desactivar electroválvulas, etc.). Provisto de autoaislador que le aísla del resto de la instalación en caso de cortocircuito en su interior. Conexión a 2 hilos con clemas extraíbles. Alimentación: entre 18 y 27 Vcc. Consumo reposo/alarma: 2.6 mA. Montado en caja de ABS de 105 x 82 x 25mm.

| Código | Ud | Descripción | Rendimiento | Precio | Importe |
|---|---|---|---|---|---|
| AESA-2S | u | Módulo de dos salidas vigiladas para maniobras, referencia AE/SA-2S de Aguilera (material) | 1.000 | 55.5 | 55.50 |
| PMAT4 | u | Pequeño material eléctrico (material) | 10.000 | 1.4 | 14.00 |
| MOC003b | h | Oficial 1ª electricista (mano de obra) | 0.400 | 19.25 | 7.70 |
|  |  | Costes directos |  |  | 77.20 |

## Recursos

**AESA-2S** u Módulo de dos salidas vigiladas para maniobras, referencia AE/SA-2S de Aguilera
Unidad microprocesada direccionable fabricada por AGUILERA ELECTRÓNICA según norma EN 54-18, que gestiona dos salidas supervisadas de relé. Especial para ejecutar dos maniobras de evacuación independientes (sirenas, campanas, etc) según y para qué hayan sido configuradas desde la central en cumplimiento de la norma de instalación EN 54-14. Provisto de autoaislador que le aisla del resto de la instalación en caso de cortocircuito en su interior. Admite alimentación auxiliar para maniobras. Conexión a 2 hilos con clemas extraíbles. Alimentación: entre 18 y 27 Vcc. Consumo reposo 1 mA. Consumo máximo bucle alimentación auxiliar: 27 mA. Montado en caja de ABS de 105 x 82 x 25mm.
