# AE/SA-32S. Módulo de 32 salidas para información - Módulos algorítmicos Aguilera

- Propiedad del archivo: CONSTRUNARIO
- Formato: FIEBDC-3/2012
- Programa: Construnario Versión 3.51
- Fecha de los precios: 14/11/2023
- Divisa: EUR
- Código: aguilera-ele

**UAGUAE_SA-32S** u AE/SA-32S. Módulo de 32 salidas para información - Módulos algorítmicos Aguilera
Unidad microprocesada direccionable fabricada por Aguilera Electrónica que gestiona y presenta información de la instalación en 32 salidas. Especial para configurar sinópticos, repetidores y cuadros de maniobras. Salida de la información por conector. Provisto de autoaislador que le aísla del resto de la instalación en caso de cortocircuito en su interior. Alimentación: entre 18 y 27 Vcc. Consumo: 1 mA. Conexión a 2 hilos con clemas extraíbles. Montado en caja de ABS de 105 x 82 x 25mm.

| Código | Ud | Descripción | Rendimiento | Precio | Importe |
|---|---|---|---|---|---|
| AESA-32S | u | Módulo de 32 salidas para información, referencia AE/SA-32S de Aguilera (material) | 1.000 | 93.5 | 93.50 |
| PMAT4 | u | Pequeño material eléctrico (material) | 10.000 | 1.4 | 14.00 |
| MOC003b | h | Oficial 1ª electricista (mano de obra) | 0.400 | 19.25 | 7.70 |
|  |  | Costes directos |  |  | 115.20 |

## Recursos

**AESA-32S** u Módulo de 32 salidas para información, referencia AE/SA-32S de Aguilera
Unidad microprocesada direccionable fabricada por AGUILERA ELECTRÓNICA que gestiona y presenta información de la instalación en 32 salidas. Especial para configurar sinópticos, repetidores y cuadros de maniobras. Salida de la información por conector. Provisto de autoaislador que le aísla del resto de la instalación en caso de cortocircuito en su interior. Alimentación: entre 18 y 27 Vcc. Consumo: 1 mA. Conexión a 2 hilos con clemas extraíbles. Montado en caja de ABS de 105 x 82 x 25mm.
