# AE/SA-8E. Módulo de ocho entradas para control de señales - Módulos algorítmicos Aguilera

- Propiedad del archivo: CONSTRUNARIO
- Formato: FIEBDC-3/2012
- Programa: Construnario Versión 3.51
- Fecha de los precios: 14/11/2023
- Divisa: EUR
- Código: aguilera-ele

**UAGUAE_SA-8E** u AE/SA-8E. Módulo de ocho entradas para control de señales - Módulos algorítmicos Aguilera
Unidad microprocesada direccionable fabricada por Aguilera Electrónica según norma EN 54-18:2003 que gestiona la información de ocho entradas digitales. Con capacidad para personalizar hasta ocho equipos, identificar su ubicación e informar de los cambios de estado que se generen en cada uno de ellos. Cada entrada puede ser seleccionada para contacto abierto o cerrado. Provisto de autoaislador que le aísla del resto de la instalación en caso de cortocircuito en su interior. Conexión a 2 hilos con clemas extraíbles. Alimentación: entre 18 y 27 Vcc. Consumo: 1,1 mA en reposo y 1,3mA con las ocho entradas activadas. Montado en caja de ABS de 105 x 82 x 25mm.

| Código | Ud | Descripción | Rendimiento | Precio | Importe |
|---|---|---|---|---|---|
| AESA-8E | u | Módulo de ocho entradas para control de señales, referencia AE/SA-8E de Aguilera (material) | 1.000 | 52.5 | 52.50 |
| PMAT4 | u | Pequeño material eléctrico (material) | 10.000 | 1.4 | 14.00 |
| MOC003b | h | Oficial 1ª electricista (mano de obra) | 0.400 | 19.25 | 7.70 |
|  |  | Costes directos |  |  | 74.20 |

## Recursos

**AESA-8E** u Módulo de ocho entradas para control de señales, referencia AE/SA-8E de Aguilera
Unidad microprocesada direccionable fabricada por AGUILERA ELECTRÓNICA según norma EN 54-18:2003 que gestiona la información de ocho entradas digitales. Con capacidad para personalizar hasta ocho equipos, identificar su ubicación e informar de los cambios de estado que se generen en cada uno de ellos. Cada entrada puede ser seleccionada para contacto abierto o cerrado. Provisto de autoaislador que le aísla del resto de la instalación en caso de cortocircuito en su interior. Conexión a 2 hilos con clemas extraíbles. Alimentación: entre 18 y 27 Vcc. Consumo: 1,1 mA en reposo y 1,3mA con las ocho entradas activadas. Montado en caja de ABS de 105 x 82 x 25mm.
