# AE/SA-AS1A. Sirena bucle algorítmico con aislador - Equipos complementarios Aguilera

- Propiedad del archivo: CONSTRUNARIO
- Formato: FIEBDC-3/2012
- Programa: Construnario Versión 3.51
- Fecha de los precios: 14/11/2023
- Divisa: EUR
- Código: aguilera-ele

**UAGUAE_SA-AS1A** u AE/SA-AS1A. Sirena bucle algorítmico con aislador - Equipos complementarios Aguilera
Sirena de bajo consumo multitono de Aguilera Electrónica. Certificada según EN 54-3. Consumo entre 6 y 33 mA, dependiendo del tono. Nivel sonoro: 102 dB (tono 3). Incorpora un módulo microprocesado para su integración directa en el bucle algorítmico. Dimensiones: Ø 93 mm, altura: 63mm. Incluye base alta.

| Código | Ud | Descripción | Rendimiento | Precio | Importe |
|---|---|---|---|---|---|
| AESA-AS1A | u | Sirena bucle algorítmico con aislador, referencia AE/SA-AS1A de Aguilera (material) | 1.000 | 84 | 84.00 |
| PMAT4 | u | Pequeño material eléctrico (material) | 20.000 | 1.4 | 28.00 |
| MOC003b | h | Oficial 1ª electricista (mano de obra) | 0.400 | 19.25 | 7.70 |
|  |  | Costes directos |  |  | 119.70 |

## Recursos

**AESA-AS1A** u Sirena bucle algorítmico con aislador, referencia AE/SA-AS1A de Aguilera
Sirena de bajo consumo multitono. Certificada según EN 54-3. Consumo entre 6 y 33 mA, dependiendo del tono. Nivel sonoro: 102 dB (tono 3). Incorpora un módulo microprocesado para su integración directa en el bucle algorítmico. Dimensiones: Ø 93 mm, altura: 63mm. Incluye base alta.
