# AE/SA-C1. Central de 1 bucle - Centrales algorítmicas Aguilera

- Propiedad del archivo: CONSTRUNARIO
- Formato: FIEBDC-3/2012
- Programa: Construnario Versión 3.51
- Fecha de los precios: 14/11/2023
- Divisa: EUR
- Código: aguilera-ele

**UAGUAE_SA-C1** u AE/SA-C1. Central de 1 bucle - Centrales algorítmicas Aguilera
Central inteligente de control de incendios de Aguilera Electrónica, con capacidad para 1 bucle de 125 equipos, al que se conectan los detectores, pulsadores, módulos de maniobras, de control y demás elementos que configuran la instalación. Fuente de alimentación conmutada de 27.2 Vcc 2 A. Cargador de baterías de emergencia. Capacidad para alojar dos baterías de 12V / 7 Ah. Medidas: Alto 274 - Ancho 322 Fondo 123 mm

| Código | Ud | Descripción | Rendimiento | Precio | Importe |
|---|---|---|---|---|---|
| AESA-C1 | u | Central algorítmica de 1 bucle, referencia AE/SA-C1 de Aguilera Electrónica Fuente de alimentación conmutada de 27.2 Vcc 2 A. Cargador de baterías de emergencia. Capacidad para alojar dos baterías de 12V / 7 Ah. Medidas: Alto 274 – Ancho 322 Fondo 123 mm• Dispone de 1 bucle de 125 equipos, al que se conectan los detectores, pulsadores, módulos de control de maniobras, y demás elementos que configuran la instalación. • Fuente de alimentación conmutada de 27.2 Vcc 2 A. Cargador de baterías de emergencia. • Capacidad para dos baterías de 12V / 7 Ah. Medidas: Alto 274 - Ancho 322 – Fondo 123 mm (material) | 1.000 | 1294 | 1294.00 |
| PMAT4 | u | Pequeño material eléctrico (material) | 10.000 | 1.4 | 14.00 |
| MOC105 | h | Cuadrilla Oficial Primera + Ayudante (mano de obra) | 11.000 | 37.54 | 412.94 |
| MOCKNX | h | Integrador KNX (mano de obra) | 5.000 | 40.2 | 201.00 |
|  |  | Costes directos |  |  | 1921.94 |
