# AE/SA-C2. Central de 2 bucles a 2 hilos - Centrales algorítmicas Aguilera

- Propiedad del archivo: CONSTRUNARIO
- Formato: FIEBDC-3/2012
- Programa: Construnario Versión 3.51
- Fecha de los precios: 14/11/2023
- Divisa: EUR
- Código: aguilera-ele

**UAGUAE_SA-C2** u AE/SA-C2. Central de 2 bucles a 2 hilos - Centrales algorítmicas Aguilera
Central inteligente de control de incendios de Aguilera Electrónica, con capacidad para una tarjeta AE/SA-CTL de 2 bucles de 125 equipos cada uno, a los que se conectan los detectores, pulsadores, módulos de maniobras, de control y demás elementos que configuran la instalación. Capacidad de control de 250 equipos. Fuente de alimentación conmutada de 27.2 Vcc 4 A. Cargador de baterías de emergencia. Capacidad para alojar en su interior dos baterías de 12V / 7 Ah. Medidas: Alto 410 Ancho 310 - Fondo 120 mm

| Código | Ud | Descripción | Rendimiento | Precio | Importe |
|---|---|---|---|---|---|
| AESA-C2 | u | Central algorítmica de 2 bucles a 2 hilos, referencia AE/SA-C2 de Aguilera Electrónica Fuente de alimentación conmutada de 27.2 Vcc 4 A. Cargador de baterías de emergencia. Capacidad para alojar en su interior dos baterías de 12V / 7 Ah. Medidas: Alto 410 Ancho 310 – Fondo 120 mmCentral inteligente de control de incendios con capacidad para una tarjeta AE/SA-CTL de 2 bucles de 125 equipos cada uno, a los que se conectan los detectores, pulsadores, módulos de maniobras, de control y demás elementos que configuran la instalación. Capacidad de control de 250 equipos. (material) | 1.000 | 1615.54 | 1615.54 |
| PMAT4 | u | Pequeño material eléctrico (material) | 10.000 | 1.4 | 14.00 |
| MOC105 | h | Cuadrilla Oficial Primera + Ayudante (mano de obra) | 11.000 | 37.54 | 412.94 |
| MOCKNX | h | Integrador KNX (mano de obra) | 5.000 | 40.2 | 201.00 |
|  |  | Costes directos |  |  | 2243.48 |
