# AE/SA-C8. Centrales de 2 bucles a 2 hilos - Centrales algorítmicas Aguilera

- Propiedad del archivo: CONSTRUNARIO
- Formato: FIEBDC-3/2012
- Programa: Construnario Versión 3.51
- Fecha de los precios: 14/11/2023
- Divisa: EUR
- Código: aguilera-ele

**UAGUAE_SA-C8A** u AE/SA-C8. Centrales de 2 bucles a 2 hilos - Centrales algorítmicas Aguilera
Central inteligente de control de incendios de Aguilera Electrónica, con bus para la conexión de 1 a 4 tarjetas AE/SA-CTL. Cada tarjeta controla dos bucles algorítmicos bidireccionales, con capacidad de 125 equipos cada uno, a los que se conectan los detectores, pulsadores, módulos de maniobras, de control y demás elementos que configuran la instalación. La capacidad de control de la central se eleva a 1000 equipos, que dependiendo del tipo puede significar el control de más de 3000 puntos independientes. Para cada 250 equipos la central dispone de un microprocesador independiente. Fuente de alimentación conmutada independiente de 27,2 Vcc 4 A. Cargador de baterías de emergencia. La central dispone de capacidad para alojar en su interior dos baterías de 12V / 17 Ah. Medidas: Alto 500 Ancho 390 Fondo 145 mm Incluye Tarjeta de bucles.

| Código | Ud | Descripción | Rendimiento | Precio | Importe |
|---|---|---|---|---|---|
| AESA-C8 | u | Central algorítmica de 8 bucles, referencia AE/SA-C8 de Aguilera Electrónica (material) | 1.000 | 1549.09 | 1549.09 |
| AESA-CTL | u | Tarjeta de 2 bucles de 2 hilos, referencia AE/SA-CTL de Aguilera Electrónica (material) | 1.000 | 266.11 | 266.11 |
| PMAT4 | u | Pequeño material eléctrico (material) | 10.000 | 1.4 | 14.00 |
| MOC105 | h | Cuadrilla Oficial Primera + Ayudante (mano de obra) | 11.500 | 37.54 | 431.71 |
| MOCKNX | h | Integrador KNX (mano de obra) | 5.000 | 40.2 | 201.00 |
|  |  | Costes directos |  |  | 2461.91 |

## Recursos

**AESA-C8** u Central algorítmica de 8 bucles, referencia AE/SA-C8 de Aguilera Electrónica
Central algorítmica de 8 bucles, referencia AE/SA-C8 de Aguilera Electrónica La capacidad de control de la central se eleva a 1000 equipos, que dependiendo del tipo puede significar el control de más de 3000 puntos independientes. Para cada 250 equipos la central dispone de un microprocesador independiente. Fuente de alimentación conmutada independiente de 27,2 Vcc 4 A. Cargador de baterías de emergencia. La central dispone de capacidad para alojar en su interior dos baterías de 12V / 17 Ah. Medidas: Alto 500 Ancho 390 Fondo 145 mm Incluye Tarjeta de bucles.Central inteligente de control de incendios con bus para la conexión de 1 a 4 tarjetas AE/SA-CTL. Cada tarjeta controla dos bucles algorítmicos bidireccionales, con capacidad de 125 equipos cada uno, a los que se conectan los detectores, pulsadores, módulos de maniobras, de control y demás elementos que configuran la instalación.

**AESA-CTL** u Tarjeta de 2 bucles de 2 hilos, referencia AE/SA-CTL de Aguilera Electrónica
Unidad de control microprocesada de dos bucles analógicos fabricada por Aguilera Electrónica. La capacidad de cada bucle es de 125 equipos, al que se conectan los detectores, pulsadores, módulos de maniobras, de control y demás elementos que configuran la instalación. Capacidad de control total de 250 equipos. Dispone de indicadores luminosos para el control del correcto funcionamiento y las comunicaciones entre los equipos y la Central.
