# AE/SA-FA. Fuente de alimentación conmutada (5A a 24V) - Equipos complementarios Aguilera

- Propiedad del archivo: CONSTRUNARIO
- Formato: FIEBDC-3/2012
- Programa: Construnario Versión 3.51
- Fecha de los precios: 14/11/2023
- Divisa: EUR
- Código: aguilera-ele

**UAGUAE_SA-FA** u AE/SA-FA. Fuente de alimentación conmutada (5A a 24V) - Equipos complementarios Aguilera
Fuentes de alimentación conmutadas cortocircuitables de 24Vcc / 5A y 2A de Aguilera Electrónica, fabricadas según norma EN 54-4. Bitensión 230/115 Vca ; 50/60Hz. Provistas de indicaciones luminosas del estado general de la fuente de alimentación, estado y carga de las baterías y de los fusibles de salida según norma EN 54-4. Disponen de 2 salidas independientes protegidas contra cortocircuitos. Equipan una tarjeta microprocesada que mantiene informada a la central algorítmica de su estado permanentemente. AE/SA-FA (5A) dispone de capacidad para 2 baterías 12V/17Ah.

| Código | Ud | Descripción | Rendimiento | Precio | Importe |
|---|---|---|---|---|---|
| AESA-FA | u | Fuente de alimentación conmutada (5A a 24V), referencia AE/SA-FA de Aguilera (material) | 1.000 | 589 | 589.00 |
| PMAT4 | u | Pequeño material eléctrico (material) | 10.000 | 1.4 | 14.00 |
| MOC003b | h | Oficial 1ª electricista (mano de obra) | 0.350 | 19.25 | 6.74 |
|  |  | Costes directos |  |  | 609.74 |

## Recursos

**AESA-FA** u Fuente de alimentación conmutada (5A a 24V), referencia AE/SA-FA de Aguilera
Fuentes de alimentación conmutadas cortocircuitables de 24Vcc / 5A y 2A fabricadas según norma EN 54-4. Bitensión 230/115 Vca ; 50/60Hz. Provistas de indicaciones luminosas del estado general de la fuente de alimentación, estado y carga de las baterías y de los fusibles de salida según norma EN 54-4. Disponen de 2 salidas independientes protegidas contra cortocircuitos. Equipan una tarjeta microprocesada que mantiene informada a la central algorítmica de su estado permanentemente. AE/SA-FA (5A) dispone de capacidad para 2 baterías 12V/17Ah.
