# AE/SA-OPI. Detector óptico de bajo perfil - Detectores algorítmicos Aguilera

- Propiedad del archivo: CONSTRUNARIO
- Formato: FIEBDC-3/2012
- Programa: Construnario Versión 3.51
- Fecha de los precios: 14/11/2023
- Divisa: EUR
- Código: aguilera-ele

**UAGUAE_SA-OPI** u AE/SA-OPI. Detector óptico de bajo perfil - Detectores algorítmicos Aguilera
Detector óptico de bajo perfil de Aguilera Electrónica. Las características que le otorgan la distinción entre el resto de detectores ópticos son su diseño y sus dimensiones. El AE/SA-OPI tiene un perfil más bajo, solo 43mm de altura, lo que le permite estar más pegado al techo. Certificado de conformidad CE según norma EN 54-7. Incluye Zócalo para detectores algorítmicos.

| Código | Ud | Descripción | Rendimiento | Precio | Importe |
|---|---|---|---|---|---|
| AESA-OPI | u | Detector óptico de bajo perfil, referencia AE/SA-OPI de Aguilera (material) | 1.000 | 42.47 | 42.47 |
| AESA-ZB2 | u | Zócalo para detectores algorítmicos, referencia AE/SA-ZB2 de Aguilera (material) | 1.000 | 3.36 | 3.36 |
| PMAT4 | u | Pequeño material eléctrico (material) | 10.000 | 1.4 | 14.00 |
| MOC003b | h | Oficial 1ª electricista (mano de obra) | 0.350 | 19.25 | 6.74 |
|  |  | Costes directos |  |  | 66.57 |

## Recursos

**AESA-OPI** u Detector óptico de bajo perfil, referencia AE/SA-OPI de Aguilera
Las características que le otorgan la distinción entre el resto de detectores ópticos son su diseño y sus dimensiones. El AE/SA-OPI tiene un perfíl más bajo, solo 43mm de altura, lo que le permite estar más pegado al techo. Certificado de conformidad CE según norma EN 54-7. Incluye Zócalo para detectores algorítmicos.

**AESA-ZB2** u Zócalo para detectores algorítmicos, referencia AE/SA-ZB2 de Aguilera
Zócalo fabricado en ABS de Aguilera Electrónica, reciclable con contactos arandelas y tuercas, para conexión de los cables, en acero inoxidable. Permiten el intercambio de todos los detectores algorítmicos.
