# AE/SA-OPIC. Detector óptico para conductos - Detectores algorítmicos Aguilera

- Propiedad del archivo: CONSTRUNARIO
- Formato: FIEBDC-3/2012
- Programa: Construnario Versión 3.51
- Fecha de los precios: 14/11/2023
- Divisa: EUR
- Código: aguilera-ele

**UAGUAE_SA-OPIC** u AE/SA-OPIC. Detector óptico para conductos - Detectores algorítmicos Aguilera
Equipo fabricado por Aguilera Electrónica, formado por un detector óptico algorítmico AE/SA-OPI y caja metálica provista con piloto de alarma, racor para entrada de cables y racores para tubos sondas que toman las muestras del interior de los conductos.

| Código | Ud | Descripción | Rendimiento | Precio | Importe |
|---|---|---|---|---|---|
| AESA-OPIC | u | Detector óptico para conductos, referencia AE/SA-OPIC de Aguilera (material) | 1.000 | 145 | 145.00 |
| PMAT4 | u | Pequeño material eléctrico (material) | 10.000 | 1.4 | 14.00 |
| MOC003b | h | Oficial 1ª electricista (mano de obra) | 0.350 | 19.25 | 6.74 |
|  |  | Costes directos |  |  | 165.74 |

## Recursos

**AESA-OPIC** u Detector óptico para conductos, referencia AE/SA-OPIC de Aguilera
Equipo fabricado por AGUILERA ELECTRÓNICA, formado por un detector óptico algorítmico AE/SA-OPI y caja metálica provista con piloto de alarma, racor para entrada de cables y racores para tubos sondas que toman las muestras del interior de los conductos.
