# AE/SA-OPT. Detector óptico-térmico algorítmico - Detectores algorítmicos Aguilera

- Propiedad del archivo: CONSTRUNARIO
- Formato: FIEBDC-3/2012
- Programa: Construnario Versión 3.51
- Fecha de los precios: 14/11/2023
- Divisa: EUR
- Código: aguilera-ele

**UAGUAE_SA-OPT** u AE/SA-OPT. Detector óptico-térmico algorítmico - Detectores algorítmicos Aguilera
Detector multisensor con doble tecnología de Aguilera Electrónica, de humo y calor, fabricado por Aguilera Electrónica según normas UNE EN 54-7 y UNE EN 54-5 con certificado de conformidad CE y marca de calidad AENOR. Unidad algorítmica direccionable que gestiona un sensor óptico de humos y otro de calor. El sensor óptico toma medidas de la luz que dispersan las partículas de humo y su incremento, al tiempo que el de calor lo hace de las variaciones térmicas. Ambas mediciones son analizadas y enviadas a la central para que esta tome la decisión de alarma siempre que se alcancen los parámetros programados para cada caso. Posee la misma dotación y características que el detector AE/SA-OP. Incluye Zócalo para detectores algorítmicos.

| Código | Ud | Descripción | Rendimiento | Precio | Importe |
|---|---|---|---|---|---|
| AESA-OPT | u | Detector óptico-térmico algorítmico, referencia AE/SA-OPT de Aguilera (material) | 1.000 | 50.8 | 50.80 |
| AESA-ZB2 | u | Zócalo para detectores algorítmicos, referencia AE/SA-ZB2 de Aguilera (material) | 1.000 | 3.36 | 3.36 |
| PMAT4 | u | Pequeño material eléctrico (material) | 10.000 | 1.4 | 14.00 |
| MOC003b | h | Oficial 1ª electricista (mano de obra) | 0.350 | 19.25 | 6.74 |
|  |  | Costes directos |  |  | 74.90 |

## Recursos

**AESA-OPT** u Detector óptico-térmico algorítmico, referencia AE/SA-OPT de Aguilera
Detector óptico-térmico algorítmico de Aguilera Electrónica.

**AESA-ZB2** u Zócalo para detectores algorítmicos, referencia AE/SA-ZB2 de Aguilera
Zócalo fabricado en ABS de Aguilera Electrónica, reciclable con contactos arandelas y tuercas, para conexión de los cables, en acero inoxidable. Permiten el intercambio de todos los detectores algorítmicos.
