# AE/SA-PT. Pulsador direccionable del sistema algorítmico - Equipos complementarios Aguilera

- Propiedad del archivo: CONSTRUNARIO
- Formato: FIEBDC-3/2012
- Programa: Construnario Versión 3.51
- Fecha de los precios: 14/11/2023
- Divisa: EUR
- Código: aguilera-ele

**UAGUAE_SA-PT** u AE/SA-PT. Pulsador direccionable del sistema algorítmico - Equipos complementarios Aguilera
Unidad microprocesada direccionable de Aguilera Electrónica, fabricada según norma UNE EN 54-11. Controla un interruptor que al ser presionado a través de una lámina flexible (que queda enclavada sin que rompa), genera una señal de alarma en la central. Dotada con: Tapa de protección transparente. Autoaislador del equipo incorporado. Conector doble para facilitar la derivación en el propio módulo. Alimentación entre 18 y 27Vcc. Consumo: 900 µA en reposo. 3.6 mA en alarma. Medidas: 98x95x39 mm

| Código | Ud | Descripción | Rendimiento | Precio | Importe |
|---|---|---|---|---|---|
| AESA-PT | u | Pulsador direccionable del sistema algorítmico con aislador, referencia AE/SA-PT. de Aguilera (material) | 1.000 | 29 | 29.00 |
| PMAT4 | u | Pequeño material eléctrico (material) | 10.000 | 1.4 | 14.00 |
| MOC003b | h | Oficial 1ª electricista (mano de obra) | 0.350 | 19.25 | 6.74 |
|  |  | Costes directos |  |  | 49.74 |

## Recursos

**AESA-PT** u Pulsador direccionable del sistema algorítmico con aislador, referencia AE/SA-PT. de Aguilera
Unidad microprocesada direccionable provista con aislador de lazo,fabricada según norma UNE EN 54-11. Controla un interruptor que al ser presionado a través de una lámina flexible (que queda enclavada sin que rompa), genera una señal de alarma en la central. El circuito aislador bidireccional protege la instalación frente a cortocircuitos en la línea de entrada o de salida, abriendo la línea y dejando el equipo siempre operativo. Dotada con: Tapa de protección transparente. Aislador de lazo. Conector doble de entrada y salida de lazo. Alimentación entre 18 y 27Vcc. Consumo: 900 uA en reposo. 3.6 mA en alarma. Medidas: 98x95x39 mm
