# AE/SA-SE230. Módulo de una salida y entrada que confirma maniobra (para maniobras a 230Vca) - Módulos algorítmicos Aguilera

- Propiedad del archivo: CONSTRUNARIO
- Formato: FIEBDC-3/2012
- Programa: Construnario Versión 3.51
- Fecha de los precios: 14/11/2023
- Divisa: EUR
- Código: aguilera-ele

**UAGUAE_SA-SE230** u AE/SA-SE230. Módulo de una salida y entrada que confirma maniobra (para maniobras a 230Vca) - Módulos algorítmicos Aguilera
Unidad microprocesada direccionable fabricada por AGUILERA ELECTRÓNICA según norma EN 54-18 que gestiona una salida con relé libre de tensión para activar una maniobra y una entrada que confirma que ésta se ha realizado. Si la maniobra no fuese confirmada en un tiempo programado, la central indicará en su presentación esta situación. Especial para actuar sobre control de válvulas, compuertas y puertas cortafuegos cuando se quiere tener confirmación de que la maniobra se ha realizado. Para maniobras a 230Vca. Provisto de autoaislador que le aísla del resto de la instalación en caso de cortocircuito en su interior. Conexión a 2 hilos con clemas extraíbles. Alimentación: entre 18 y 27 Vcc. Consumo reposo/alarma: 1.5 mA. Montado en caja de ABS de 105 x 82 x 25mm.

| Código | Ud | Descripción | Rendimiento | Precio | Importe |
|---|---|---|---|---|---|
| AESA-SE230 | u | Módulo de una salida y entrada que confirma maniobra (para maniobras a 230Vca), referencia AE/SA-SE230 de Aguilera (material) | 1.000 | 58.5 | 58.50 |
| PMAT4 | u | Pequeño material eléctrico (material) | 10.000 | 1.4 | 14.00 |
| MOC003b | h | Oficial 1ª electricista (mano de obra) | 0.400 | 19.25 | 7.70 |
|  |  | Costes directos |  |  | 80.20 |

## Recursos

**AESA-SE230** u Módulo de una salida y entrada que confirma maniobra (para maniobras a 230Vca), referencia AE/SA-SE230 de Aguilera
Para maniobras a 230Vca. Unidad microprocesada direccionable fabricada por AGUILERA ELECTRÓNICA según norma EN 54-18 que gestiona una salida con relé libre de tensión para activar una maniobra y una entrada que confirma que ésta se ha realizado. Si la maniobra no fuese confirmada en un tiempo programado, la central indicará en su presentación esta situación. Especial para actuar sobre control de válvulas, compuertas y puertas cortafuegos cuando se quiere tener confirmación de que la maniobra se ha realizado. Provisto de autoaislador que le aísla del resto de la instalación en caso de cortocircuito en su interior. Conexión a 2 hilos con clemas extraíbles. Alimentación: entre 18 y 27 Vcc. Consumo reposo/alarma: 1.5 mA. Montado en ca ja de ABS de 105 x 82 x 25mm.
